# Regenwasserbehandlungsanlagen Pecher Technik GmbH
Leistungsbeschreibung (GAEB DA XML 3.1, DA81)
Projekt: FiltaPex
Währung: EUR
Vergabeart: Öffentliche Ausschreibung
Ausführungsbeginn: 30.08.2017
Ausführungsende: 29.09.2017
Auftraggeber: Eigene Adresse
Erstellt mit: NEVARIS/ GXML Toolbox V3.3 R20220330, NEVARIS 22.2.0, 02.07.2024

## standard Ausschreibungstexte FiltaPex · standard
Datum: 07.05.2020

### Titel 1 Regenwasserbehandlungsanlagen FiltaPex® der Pecher Technik GmbH

*Hinweis: LIEFERNACHWEIS / KONTAKT*
--------------------------------------

Pecher Technik GmbH
Klinkerweg 5
40699 Erkrath
Tel. +49 2104 9396-884
Fax +49 2104 33153

Die Anlieferung der Regenwasserbehandlungsanlage erfolgt zum abgestimmten Termin innerhalb eines Zeitfensters von 2 Stunden. Aufgrund verkehrlicher Verzögerungen und der vorgegebenen Transportroute durch die Genehmigung ist die Angabe eines genaueren Lieferzeitpunkts nicht möglich.

Entsprechende Warte- und Vorhaltezeiten sind  zu berücksichtigen und von Seiten der Baufirma einzukalkulieren.

*Hinweis: Hinweis bei den Betonschächten Titel 1.3 beträgt die Lieferzeit aktuell bis zu 12 Wochen*
--------------------------------------------------------------------------------------

#### Untertitel 1.1 FiltaPex® · standard BE 2200 (Hersteller ACO)

*Hinweis: HINWEIS*
--------------------------------------
Das Filtersystem dient der effizienten Rückhaltung von im Niederschlagswasser enthaltenen Schmutzstoffen und ist für übliche Schmutzstoffkonzentrationen in Niederschlagsabflüssen von bebauten sowie befestigten Flächen konzipiert. Ein übermäßiger Stoffeintrag kann zu einer Verkürzung der Filterstandzeit führen, so dass der Filter früher als geplant ausgetauscht werden muss, um die Anforderungen an die  Niederschlagswasserreinigung einzuhalten. Nach Einbau des betriebsfertig angelieferten Filtersystems in das Entwässerungssystem ist daher unbedingt zu vermeiden, dass baustellenbedingte Schmutzstoffe in übermäßigem Umfang in das  Filtersystem gelangen.

ANMERKUNG

Das Schachtunterteil kann abweichend zur Standardhöhe von 2.175 mm auch in größeren Höhen geliefert werden. Dadurch erhöht sich das relevante Gewicht wie folgt:

Bauhöhe = 2.175 mm  rd. 7.200 kg
Bauhöhe = 2.310 mm  rd. 7.500 kg
Bauhöhe = 2.440 mm  rd. 7.700 kg
Bauhöhe = 2.570 mm  rd. 8.000 kg
Bauhöhe = 2.700 mm  rd. 8.300 kg
Bauhöhe = 2.830 mm  rd. 8.500 kg
(abweichende Bauhöhen sind bei diesem System nicht möglich)

Darüber hinaus ist eine Erhöhung des Schachtunterteils durch Schachtausatzringe DN 2200 wie folgt möglich:

Bauhöhe = 1.000 mm  rd. 3.000 kg
Bauhöhe = 1.250 mm  rd. 3.300 kg
Bauhöhe = 1.500 mm  rd. 3.500 kg
Bauhöhe = 1.750 mm  rd. 3.800 kg
Bauhöhe = 2.000 mm  rd. 4.300 kg
Bauhöhe = 2.250 mm  rd. 4.800 kg
Bauhöhe = 2.500 mm  rd. 5.500 kg
Bauhöhe = 2.750 mm  rd. 6.000 kg

*Hinweis: HINWEIS vorhandene Bohrkronen für Kernbohrungen*
--------------------------------------
Für die Herstellung der Anschlüsse für die Zulauf- und Ablaufleitung stehen nur die folgenden Bohrkronen zur Verfügung:

 - Ø  50 mm
 - Ø 102 mm
 - Ø 112 mm
 - Ø 125 mm
 - Ø 138 mm (für Anschluss mit Forsheda Dichtung Rohr DA 100/ DA 110)
 - Ø 152 mm (für Anschluss mit Forsheda Dichtung Rohr DA 125)
 - Ø 162 mm (für Anschluss mit Forsheda Dichtung SML Rohr DA 135)
 - Ø 186 mm (für Anschluss mit Forsheda Dichtung Rohr DA 150/DA 160)
 - Ø 192 mm (für Anschluss mit Forsheda Dichtung GFK Rohr DA 168)
 - Ø 200 mm
 - Ø 226 mm (für Anschluss mit Forsheda Dichtung Rohr DA 200)
 - Ø 234 mm (für Anschluss mit Forsheda Dichtung SML Rohr DA 210)
 - Ø 250 mm
 - Ø 254 mm
 - Ø 270 mm
 - Ø 276 mm (für Anschluss mit Forsheda Dichtung Rohr DA 250/Steinzeugrohr Hochlast DA 251)
 - Ø 300 mm (für Anschluss mit Forsheda Dichtung GFK Rohr DA 272/SML Rohr DA 274)
 - Ø 320 mm (für Anschluss mit Forsheda Dichtung Steinzeugrohr Normallast DA 295)
 - Ø 341 mm (für Anschluss mit Forsheda Dichtung Rohr DA 315/ Steinzeugrohr Hochlast DA 318)
 - Ø 350 mm (für Anschluss mit Forsheda Dichtung GFK Rohr DA 324/SML Rohr DA 326)
 - Ø 380 mm
 - Ø 400 mm
 - Ø 426 mm (für Anschluss mit Forsheda Dichtung Rohr DA 400)
 - Ø 455 mm (für Anschluss mit Forsheda Dichtung GFK Rohr DA 427/SML Rohr DA 429)
 - Ø 500 mm
 - Ø 526 mm (für Anschluss mit Forsheda Dichtung Rohr DA 500)
 - Ø 650 mm
 - Ø 700 mm
 - Ø 800 mm
 - Ø 900 mm.

*Hinweis: HINWEIS Anschluss von Betonrohren*
--------------------------------------------

Der direkte Anschluss von Betonrohren an die Regenwasserbehandlungsanlage BE-2200 ist nur über eine bruchraue Öffnung mit späteren bauseitigen Verguss möglich. Aufgrund der geringen Wandstärke des Schachtes BE-2200 von nur 12 cm ist der Einbau eines Einbinderings nicht möglich. Es wird empfohlen den Anschluss am Schacht mittels PP, PE oder GFK Rohr herzustellen und den Übergang zum Betonrohr außerhalb herzustellen.

*Hinweis: HINWEIS Individuelle Schachtstatiken*
---------------------------------------------

Individuelle Schachtstatiken sind für diesen Schachttyp nicht möglich. Für die Regenwasserbehandlungsanlage des Typs FiltaPex® · BE-2200 wird als Schachtkorpus ein Betonfertigteil aus der Standardproduktpalette der Fa. ACO Beton GmbH verwendet. Das Schachtunterteil ist aus Beton gefertigt  (Festigkeitsklasse C45/55, Expositionsklasse XC4, XD2, XS2, XF3, XA3), mit einem Schachtinnendurchmesser von 2,20 m. Dieser Schachtkorpus wird für verschiedene Schächte der Produktpalette der Fa. ACO Beton GmbH, z.B. für Abscheideranlagen, Pumpenschächte etc. eingesetzt.

Bei solchen Standardprodukten, welche in großer Stückzahl gefertigt und eingebaut werden, wird keine Einzelfallstatik für den jeweiligen Einzelschacht aufgestellt, sondern eine sogenannte Typenstatik. In dieser Typenstatik wird die Statik für die gängigsten Einbausituationen, unter Berücksichtigung der diversen Einwirkungen, Unterkonstruktion, Überdeckung etc. nachgewiesen und durch eine staatliche Stelle bestätigt. Aus Wettbewerbsgründen werden die statischen Berechnungen dabei i.d.R. nicht offenbart, sondern sind bei der zuständigen staatlichen Stelle hinterlegt. Davon abweichende Ausführungen mit individuellen Lastannahmen und Statiken sind generell nicht möglich. Davon ausgenommen sind lediglich besondere Maßnahmen zur individuellen Auftriebssicherung in Abhängigkeit der Einbausituation und der maßgebenden Grundwasserstände. Solche individuellen Auftriebsnachweise können kostenpflichtig erstellt werden.

Die Prüfung der Typenstatik erfolgt durch eine staatliche Stelle, die je nach Bundesland unterschiedlich organisiert ist (z.B. Hessen: Hessische Landesprüfstelle für Baustatik, Bayern: Landesgewerbeamt, Sachsen: Landesdirektion Sachen, Landesstelle für Bautechnik). Für den Schachtkorpus der Regenwasserbehandlungsanlage des Typs FiltaPex® · BE-2200 erfolgte die Prüfung der Typenstatik durch den Freistaat Sachsen, Landesstelle für Bautechnik. Der Prüfbehörde lag die detaillierte Statik vor, und sie garantiert als staatliche Institution die Richtigkeit der statischen Berechnungen für die aufgeführten Lastfälle gemäß DIN 19901:2012-12: Abscheideranlagen für Leichtflüssigkeiten und Fette – Nachweis der Tragfähigkeit und Gebrauchstauglichkeit.
Weitere Erläuterungen können bei der Pecher Technik GmbH auf Nachfrage zur Verfügung gestellt werden.

**1.1.10 Lieferung Regenwasserbehandlungsanlage FiltaPex® · standard BE-2200**
Lieferung einer Regenwasserbehandlungsanlage des Typs FiltaPex® · standard BE-2200 der Pecher Technik GmbH (Erkrath) mit typengeprüfter Statik für Straßenverkehrslasten: Lastmodell LMM 1 (früher SLW 60) gemäß DIN EN 1991-2 frei Baustelle zum bauseitigen Anschluss an einen vorhandenen Regenwasserkanal

- Monolithisches Schachtunterteil DN 2200 aus Stahlbeton, Betongüte mindestens C35/45 DIN 4281, Expositionsklassen XF1, XA2, XC2, Bauhöhe 2.175 mm (abweichende Bauhöhen siehe Hinweis)
- Komplett betriebsbereit vormontierte FiltaPex®-Ausrüstung inkl. werksseitig eingebautem, dreilagigem Regenwasserfilter
- Anschlussöffnung für Zulaufkanal Durchmesser, Material einschließlich passender Forshedadichtung, Anschlusswinkel gemäß Plan bzw. Festlegung aufgrund der örtlichen Randbedingungen
- Anschlussöffnung für Ablaufkanal Durchmesser, Material  für Ablaufkanal einschließlich passender Forshedadichtung, Anschlusswinkel gemäß Plan bzw. Festlegung aufgrund der örtlichen Randbedingungen
- Betonabdeckplatte passend zum Schacht DN 2200, Bauhöhe = 230 mm mit zwei Einstiegsöffnungen DN 800
- 2 Stück GFK-Schachtleitern inkl. Befestigungsmaterial, Breite = 300 mm, Länge passend zur Regenwasserbehandlungsanlage inkl. Auflageringe zur bauseitigen Montage in Zu- und Ablaufkammer. Die Leitern können bei Bedarf auf der Baustelle gekürzt werden.
- Anlagenbuch mit Betriebs-  und Wartungsanleitung für die Regenwasserbehandlungsanlage

Schachtaufbauteile (optional)
....Stück Betonauflagerring DN 800 nach DIN 4034, H = 100 mm
....Stück  Betonauflagerring DN 800 nach DIN 4034, H = 150 mm
....Stück Betonauflagerring DN 800 nach DIN 4034, H = 200 mm
....Stück Betonauflagerring DN 800 nach DIN 4034, H = 400 mm

....Stück Schachtabdeckungen MultiTop LW 800 Klasse D 400 entsprechend DIN EN 124 / DIN 1229, lichte Weite 800 mm, Rahmenhöhe 125 mm, Rahmen aus Gusseisen, rund, mit Innenflansch, mit Sandverschluss Deckel aus Gusseisen ohne Lüftungsöffnungen, mit integrierter Aufnahme für Einstieghilfe entsprechend DIN 19572. (Die Einstiegshilfe bitte separat bestellen, nicht Gegenstand dieses Angebots.)

Schachtabmessungen:
Deckelhöhe: (OK Gelände)  mNHN
UK Schachtunterteil: (OK Sauberkeitsschicht)  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
Schachtunterteil inkl. FiltaPex® Ausrüstung: rd. 7.200 kg
Abdeckplatte:  rd. 2.300 kg

Der Einbau der Regenwasserbehandlungsanlage in die Baugrube, das Setzen der einzelnen Elemente (Schachtunterteil, Betonabdeckplatte etc.), der Anschluss an den Regenwasserkanal sowie die Montage der Schachtleitern entsprechend der Herstellerangaben sind nicht Bestandteil dieser Position und müssen bauseits erbracht werden.

Vor dem Einbau der Anlage ist eine Werkstattzeichnung des Systems zur Freigabe durch den Auftraggeber vorzulegen.

LIEFERNACHWEIS:
Pecher Technik GmbH
Klinkerweg 5
40699 Erkrath
Tel. +49 2104 9396-884
Fax +49 2104 33153
Einheit: St

#### Untertitel 1.2 FiltaPex® · standard WE (PP Schacht)

**1.2.10 Lieferung Regenwasserbehandlungsanlage FiltaPex® · standard WE-2300**
Lieferung einer Regenwasserbehandlungsanlage des Typs FiltaPex® · standard WE-2300 der Pecher Technik GmbH (Erkrath) als werkseitiger verschweißter PP-Schacht in selbsttragender Ausführung mit prüffähiger Statik für Lastannahme Straßenverkehrslasten: Lastmodell LM 1 (früher SLW 60) gemäß DIN EN 1991-2 frei Baustelle zum bauseitigen Anschluss an einen vorhandenen Regenwasserkanal

Monolithisches Schachtunterteil DN 2300 mit untergeschweißtem doppelten Boden aus Werkstoff PP, Farbe grau, Schachtrohr nach DIN 16961 bzw. prEN 13476-1, mit 2 St. Transport / Hebeösen, vorgerichtet zur Aufnahme einer Betonabdeckplatte mit Dichtung, lichte Höhe des Schachtunterteils innen

- vormontierte FiltaPex®-Ausrüstung zum späteren Einbau des Regenwasserfilters nach dem Setzen der Regenwasserbehandlungsanlage inkl. aller Befestigungsmaterialien
- Zulaufstutzen Durchmesser DN aus PP für den Anschluss des Zulaufkanals gemäß Plan bzw. Festlegung aufgrund der örtlichen Randbedingungen
- Ablaufstutzen Durchmesser DN aus PP für den Anschluss des Ablaufkanals gemäß Plan bzw. Festlegung aufgrund der örtlichen Randbedingungen
- Betonabdeckplatte passend zum Schacht DN 2300, achteckig gemäß Plan, Bauhöhe = 300 mm bzw. nach statischer Erfordernis, mit zwei Einstiegsöffnungen DN 800 oder mit zwei Einstiegsöffnungen DN 1000 (nicht zutreffendes bitte streichen)
- 2 Stück GFK-Schachtleiter inkl. Befestigungsmaterial, Breite 300 mm, Länge passend zum Schachtsystem inkl. Auflageringe zur bauseitigen Montage in den Schacht. Die Leitern können bei Bedarf auf der Baustelle gekürzt werden.
- Anlagenbuch mit Betriebs-  und Wartungsanleitung für die Regenwasserbehandlungsanlage
Schachtabmessungen:
Deckelhöhe: (OK Gelände)  mNHN
UK Schachtunterteil: (OK Sauberkeitsschicht)  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
Schachtunterteil: rd. 1.500 kg  (Schachthöhe = 3.000 mm),  (Mehrhöhe + rd. 350 kg/m)
Abdeckplatte: rd. 4.000 kg

Der Einbau der Regenwasserbehandlungsanlage in die Baugrube, das Setzen der einzelnen Elemente (Schachtunterteil, Betonabdeckplatte etc.), die Betonfüllung des doppelten Bodens über die dafür vorgesehenen Betoneinfüllstutzen, der Anschluss an den Regenwasserkanal sowie die Montage der Schachtleitern entsprechend der Herstellerangaben sind nicht Bestandteil dieser Position und müssen bauseits erbracht werden.

Ebenfalls nicht Bestandteil dieser Position ist der Einbau des Filters in die Regenwasserbehandlungsanlage.

Vor dem Einbau der Anlage ist eine Werkstattzeichnung des Systems zur Freigabe durch den Auftraggeber vorzulegen.

LIEFERNACHWEIS:
Pecher Technik GmbH
Klinkerweg 5
40699 Erkrath
Tel. +49 2104 9396-884
Fax +49 2104 33153
Einheit: St

**1.2.20 Lieferung Regenwasserbehandlungsanlage FiltaPex® · standard WE-2600**
Lieferung einer Regenwasserbehandlungsanlage des Typs  FiltaPex® · standard WE-2600 der Pecher Technik GmbH (Erkrath) als werkseitiger verschweißter PP-Schacht in selbsttragender Ausführung mit prüffähiger Statik für Lastannahme Straßenverkehrslasten: Lastmodell LM 1 (früher SLW 60) gemäß DIN EN 1991-2 frei Baustelle zum bauseitigen Anschluss an einen vorhandenen Regenwasserkanal.

Monolithisches Schachtunterteil DN 2600 mit untergeschweißtem doppelten Boden aus Werkstoff PP, Farbe grau, Schachtrohr nach DIN 16961 bzw. prEN 13476-1, mit 2 St. Transport / Hebeösen, vorgerichtet zur Aufnahme einer Betonabdeckplatte mit Dichtung, lichte Höhe des Schachtunterteils innen

- vormontierte FiltaPex®-Ausrüstung zum späteren Einbau des Regenwasserfilters nach dem Setzen der Regenwasserbehandlungsanlage inkl. aller Befestigungsmaterialien
- Zulaufstutzen Durchmesser DN aus PP für den Anschluss des Zulaufkanals gemäß Plan bzw. Festlegung aufgrund der örtlichen Randbedingungen
- Ablaufstutzen Durchmesser DN aus PP für den Anschluss des Ablaufkanals gemäß Plan bzw. Festlegung aufgrund der örtlichen Randbedingungen
- Betonabdeckplatte passend zum Schacht DN 2600, achteckig gemäß Plan,  Bauhöhe = 300 mm bzw. nach statischer Erfordernis, mit zwei Einstiegsöffnungen DN 800 oder mit zwei Einstiegsöffnungen DN 1000 (nicht zutreffendes bitte streichen)
- 2 Stück GFK-Schachtleiter inkl. Befestigungsmaterial, Breite = 300 mm, Länge passend zum Schachtsystem inkl. Auflagerringe zur bauseitigen Montage in den Schacht. Die Leitern können bei Bedarf auf der Baustelle gekürzt werden.
- Anlagenbuch mit Betriebs- und Wartungsangleitung für die Regenwasserbehandlungsanlage

Schachtabmessungen:
Deckelhöhe: (OK Gelände)  mNHN
UK Schachtunterteil: (OK Sauberkeitsschicht)  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
Schachtunterteil: rd. 1.800 kg  (Schachthöhe = 3.000 mm),  (Mehrhöhe + rd. 40 kg/m)
Abdeckplatte: rd. 4.700 kg

Der Einbau der Regenwasserbehandlungsanlage in die Baugrube, das Setzen der einzelnen Elemente (Schachtunterteil, Betonabdeckplatte etc.), die Betonfüllung des doppelten Bodens über die dafür vorgesehenen Betoneinfüllstutzen, der Anschluss an den Regenwasserkanal sowie die Montage der Schachtleitern entsprechend der Herstellerangaben sind nicht Bestandteil dieser Position und müssen bauseits erbracht werden.

Ebenfalls nicht Bestandteil dieser Position ist der Einbau des Filters in die Regenwasserbehandlungsanlage.

Vor dem Einbau der Anlage ist eine Werkstattzeichnung des Systems zur Freigabe durch den Auftraggeber vorzulegen.

LIEFERNACHWEIS:
Pecher Technik GmbH
Klinkerweg 5
40699 Erkrath
Tel. +49 2104 9396-884
Fax +49 2104 33153
Einheit: St

**1.2.30 Lieferung Regenwasserbehandlungsanlage FiltaPex® · standard WE-3000**
Lieferung einer Regenwasserbehandlungsanlage des Typs  FiltaPex® · standard WE-3000  der Pecher Technik GmbH (Erkrath) als werkseitiger verschweißter PP-Schacht in selbsttragender Ausführung mit prüffähiger Statik für Lastannahme Straßenverkehrslasten: Lastmodell LM 1 (früher SLW 60) gemäß DIN EN 1991-2 frei Baustelle zum bauseitigen Anschluss an einen vorhandenen Regenwasserkanal.

Monolithisches Schachtunterteil DN 3000 mit untergeschweißtem doppelten Boden aus Werkstoff PP, Farbe grau, Schachtrohr nach DIN 16961 bzw. prEN 13476-1, mit 2 St. Transport / Hebeösen, vorgerichtet zur Aufnahme einer Betonabdeckplatte mit Dichtung, lichte Höhe des Schachtunterteils innen

- vormontierte FiltaPex®-Ausrüstung zum späteren Einbau des Regenwasserfilters nach dem Setzen der Regenwasserbehandlungsanlage inkl. aller Befestigungsmaterialien
- Zulaufstutzen Durchmesser DN aus PP für den Anschluss des Zulaufkanals gemäß Plan bzw. Festlegung aufgrund der örtlichen Randbedingungen
- Ablaufstutzen Durchmesser DN aus PP für den Anschluss des Ablaufkanals gemäß Plan bzw. Festlegung aufgrund der örtlichen Randbedingungen
- Betonabdeckplatte passend zum Schacht DN 3000, achteckig gemäß Plan,  Bauhöhe = 350 mm bzw. nach statischer Erfordernis, mit zwei Einstiegsöffnungen DN 800 oder mit zwei Einstiegsöffnungen DN 1000 (nicht zutreffendes bitte streichen)
- 2 Stück GFK-Schachtleiter inkl. Befestigungsmaterial, Breite = 300 mm, Länge passend zum Schachtsystem inkl. Auflagerringe zur bauseitigen Montage in den Schacht. Die Leitern können bei Bedarf auf der Baustelle gekürzt werden.
- Anlagenbuch mit Betriebs- und Wartungsangleitung für die Regenwasserbehandlungsanlage

Schachtabmessungen:
Deckelhöhe: (OK Gelände)  mNHN
UK Schachtunterteil: (OK Sauberkeitsschicht)  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
Schachtunterteil: rd. 2.200 kg (Schachthöhe = 3.000 mm), ( Mehrhöhe + rd. 530 kg/m)
Abdeckplatte: rd. 6.800 kg

Der Einbau der Regenwasserbehandlungsanlage in die Baugrube, das Setzen der einzelnen Elemente (Schachtunterteil, Betonabdeckplatte etc.), die Betonfüllung des doppelten Bodens über die dafür vorgesehenen Betoneinfüllstutzen, der Anschluss an den Regenwasserkanal sowie die Montage der Schachtleitern entsprechend der Herstellerangaben sind nicht Bestandteil dieser Position und müssen bauseits erbracht werden.

Ebenfalls nicht Bestandteil dieser Position ist der Einbau des Filters in die Regenwasserbehandlungsanlage.

Vor dem Einbau der Anlage ist eine Werkstattzeichnung des Systems zur Freigabe durch den Auftraggeber vorzulegen.

LIEFERNACHWEIS:
Pecher Technik GmbH
Klinkerweg 5
40699 Erkrath
Tel. +49 2104 9396-884
Fax +49 2104 33153
Einheit: St

*Hinweis: Hinweis Sondertransport mit Polizeibegleitung*
Hinweis Sondertransport mit Polizeibegleitung
-----------------------------------------------------------------

Bei der Lieferung der Regenwasserbehandlungsanlage FiltaPex® · standard WE-3400handelt es sich aufgrund der Breite um einen Sondertransport, der nur über Nacht und mit Polizeibegleitung durchgeführt werden kann. Die zusätzlichen Kosten sowie die Mehraufwendungen für Transportgenehmigungen, verkehrslenkende Maßnahmen einschl. der entsprechenden Vorlaufzeiten bis zur Vorlage der Genehmigung sind zu berücksichtigen und auszuschreiben.

Abhängig von den in der Genehmigung vorgegebenen Fahrtroute sowie bei evtl. notwendigen Querungen von Landesgrenzen (Wechsel der Polizeibegleitung) können hier erhebliche Kosten anfallen. Die genauen Kosten ergeben sich immer erst aus der Genehmigung und nach tatsächlicher Durchführung des Transports.

**1.2.40 Lieferung Regenwasserbehandlungsanlage FiltaPex® · standard WE-3400**
Lieferung einer Regenwasserbehandlungsanlage des Typs FiltaPex® · standard WE-3400 der Pecher Technik GmbH (Erkrath) als werkseitiger verschweißter PP-Schacht in selbsttragender Ausführung mit prüffähiger Statik für Lastannahme Straßenverkehrslasten: Lastmodell LM 1 (früher SLW 60) gemäß DIN EN 1991-2 frei Baustelle zum bauseitigen Anschluss an einen vorhandenen Regenwasserkanal.

Monolithisches Schachtunterteil DN 3400 mit untergeschweißtem doppelten Boden aus Werkstoff PP, Farbe grau, Schachtrohr nach DIN 16961 bzw. prEN 13476-1, mit 2 St. Transport / Hebeösen, vorgerichtet zur Aufnahme einer Betonabdeckplatte mit Dichtung, lichte Höhe des Schachtunterteils innen

- vormontierte FiltaPex®-Ausrüstung zum späteren Einbau des Regenwasserfilters nach dem Setzen der Regenwasserbehandlungsanlage inkl. aller Befestigungsmaterialien
- Zulaufstutzen Durchmesser DN aus PP für den Anschluss des Zulaufkanals gemäß Plan bzw. Festlegung aufgrund der örtlichen Randbedingungen
- Ablaufstutzen Durchmesser DN aus PP für den Anschluss des Ablaufkanals gemäß Plan bzw. Festlegung aufgrund der örtlichen Randbedingungen
- Betonabdeckplatte passend zum Schacht DN 3400, achteckig gemäß Plan,  Bauhöhe = 350 mm bzw. nach statischer Erfordernis,  mit zwei Einstiegsöffnungen DN 800 oder mit zwei Einstiegsöffnungen DN 1000 (nicht zutreffendes bitte streichen)
- 2 Stück GFK-Schachtleiter inkl. Befestigungsmaterial, Breite =  300 mm, Länge passend zum Schachtsystem inkl. Auflageringe zur bauseitigen Montage in den Schacht. Die Leitern können bei Bedarf auf der Baustelle gekürzt werden.
- Anlagenbuch mit Betriebs-  und Wartungsanleitung für die Regenwasserbehandlungsanlage
Schachtabmessungen:
Deckelhöhe: (OK Gelände)  mNHN
UK Schachtunterteil: (OK Sauberkeitsschicht)  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
- Schachtunterteil: rd. 3.500 kg (Schachthöhe = 3.000 mm), (Mehrhöhe + rd. 580 kg/m)
- Abdeckplatte: rd. 8.500 kg

Der Einbau der Regenwasserbehandlungsanlage in die Baugrube, das Setzen der einzelnen Elemente (Schachtunterteil, Betonabdeckplatte etc.), die Betonfüllung des doppelten Bodens über die dafür vorgesehenen Betoneinfüllstutzen, der Anschluss an den Regenwasserkanal sowie die Montage der Schachtleitern entsprechend der Herstellerangaben sind nicht Bestandteil dieser Position und müssen bauseits erbracht werden.

Ebenfalls nicht Bestandteil dieser Position ist der Einbau des Filters in die Regenwasserbehandlungsanlage.

Vor dem Einbau der Anlage ist eine Werkstattzeichnung des Systems zur Freigabe durch den Auftraggeber vorzulegen.

LIEFERNACHWEIS:
Pecher Technik GmbH
Klinkerweg 5
40699 Erkrath
Tel. +49 2104 9396-884
Fax +49 2104 33153
Einheit: St

**1.2.50 Vor-Ort-Herstellung des Anschlussstutzens PP an Regenwasserbehandlungsanlage FiltaPex® · standard WE**
Vor-Ort-Herstellung des Anschlussstutzens DN  aus PP an die Regenwasserbehandlungsanlage FiltaPex® · standard WE-. Die Position enthält die erforderlichen Arbeiten vor Ort zur lage- und höhengenauen Herstellung des Anschlussstutzens.

Zur Vorbereitung der Arbeiten ist das Schachtunterteil der Regenwasserbehandlungsanlage in der Baugrube zu setzen, lage- und höhenmäßig auszurichten und die Baugrube bis rd. 0,50 m unter den geplanten Anschlussstutzen zu verfüllen. Das vorhandene Altrohr ist so zu zurückzubauen oder zu schneiden, bzw. bei einer Ausführung mit Fuß durch ein Gelenkstück zu verlängern, dass für den Anschluss des herzustellenden Anschlussstutzens des Schachtunterteils ein kreisrunder Rohranschluss mit senkrechten glatten Stirnflächen vorhanden ist. Diese Leistungen sind nicht Bestandteil dieser Position sondern sind bauseits zu erbringen.

Die Position beinhaltet alle erforderlichen Arbeiten zur Herstellung des Anschlussstutzens des Schachtunterteils zur Überbrückung der Differenzlänge zwischen den Stirnflächen des vorbereiteten Altrohres und dem Schachtunterteils bis zu einer Länge von max. 1.000 mm. Darin enthalten ist die Lieferung von Anschlussstutzen bzw. Passrohren, Werkstoff PP in Vollwandausführung sowie sämtliche Arbeiten zum Einpassen, Schneiden und Verschweißen der Anschlussstutzen bzw. Passrohre mit dem Schachtunterteil auf der Baustelle entsprechend den vorgefundenen Verhältnissen.

Die Herstellung der dichten Verbindung zwischen Altrohr und hergestelltem Anschlussstutzen, z.B. mittels Manschette ist nicht Bestandteil dieser Position.
Einheit: St

*Hinweis: HINWEIS*
--------------------------------------

Für den Einbau des Filters muss die Schachtanlage zuvor entleert und von evtl. Schmutz- und Erdeinträgen aus der Bauphase befreit sein. Ein evtl. Wasserzufluss zur Anlage muss abgesperrt sein. Die Einstiegsleitern müssen montiert sein, und die Zugänglichkeit zur Schachtanlage sowie der sichere Einstieg entsprechend den Unfallverhütungsvorschriften muss sichergestellt werden. Eine ggf. erforderliche Verkehrssicherung ist bauseits sicher zu stellen.

Das Filtersystem dient der effizienten Rückhaltung von im Niederschlagswasser enthaltenen Schmutzstoffen und ist für übliche  Schmutzstoffkonzentrationen in Niederschlagsabflüssen von bebauten sowie befestigten Flächen konzipiert. Ein übermäßiger Stoffeintrag kann zu einer Verkürzung der Filterstandzeit führen, so dass der Filter früher als geplant ausgetauscht werden muss, um die Anforderungen an die Niederschlagswasser-reinigung einzuhalten. Nach Einbau des Filters in die Anlage ist daher unbedingt zu vermeiden, dass baustellenbedingte Schmutzstoffe in übermäßigem Umfang in das Filtersystem gelangen. Der Einbau des Filters ist daher unbedingt auf den Baufortschritt abzustimmen und möglichst erst vorzunehmen, wenn die  Tiefbauarbeiten vor Ort abgeschlossen sind.

**1.2.60 Lieferung, Einbau und Inbetriebnahme des Regenwasserfilters für die Regenwasserbehandlungsanlage FiltaPex® · standard WE**
Lieferung, Einbau und Inbetriebnahme des Regenwasserfilters für die Regenwasserbehandlungsanlage FiltaPex® · standard WE- . Lieferung und Einbau eines 3lagigen Regenwasserfilters nach dem Prinzip  FiltaPex® der Pecher Technik GmbH aus einzelnen Filterpacks in die zuvor beschriebene Regenwasserbehandlungsanlage FiltaPex® · standard WE-  gemäß Herstellerangaben. Der Einbau erfolgt in die fertig gesetzte und an das Kanalisationssystem angeschlossene Regenwasserbehandlungsanlage gemäß Hinweis.
Einheit: St

**1.2.70 Durchlässigkeitsprüfung Filter FiltaPex® · standard WE ' '**
Durchlässigkeitsprüfung Filter FiltaPex® · standard  nach Einbau des Filters gemäß Herstellerangaben mittels Pumpversuch. Die hydraulische Leistungsfähigkeit ist zu dokumentieren. Das notwendige Wasser für die Prüfung ist bauseits zur Verfügung zu stellen. Wasserverbrauch ca. 2faches Schachtvolumen.
Einheit: St

**1.2.80 Geprüfte Filterschacht Statik mit Auftriebsnachweis**
Prüfung der unter Pos. 01.02.10 bis 01.02. 40 angebotenen Statik mit Auftriebsnachweis nach ATV-DVWK  A-127  von einem zugelassenen Prüfstatiker. Übergabe der geprüften Statik  an den AG in zweifacher Ausführung und als PDF Datei.
Einheit: St

#### Untertitel 1.3 FiltaPex® · standard (Betonschacht Hersteller Berding)

*Hinweis: HINWEIS - Verladehilfen*
--------------------------------------

Von Seiten des Schachtherstellers können Verladehilfen in Form von Universalköpfen mitgeliefert werden. Es werden 3 Verladehilfen benötigt. Hierzu werden dem AN pro Verladehilfe zusätzlich zum o.g. Angebotspreis 860 Euro/St. (Stand Preisliste 2022, 2024 kann abweichen) in Rechnung gestellt. Nach Rückgabe der Universalköpfe an die Fa. Berding im Werk Nievenheim durch den AN erfolgt eine Rückerstattung von 70 % (rd. 600 Euro/St). Die Rückgabe beim Transporteur ist nicht möglich.

Grundsätzlich wird der Schacht ohne Verladehilfen geliefert. Das Vorhalten der entsprechenden Universalköpfe ist Sache des AN. Sollte der AN dennoch Verladehilfen benötigen, so ist dies vorab mitzuteilen. Es gelten die o.g. vertraglichen Regelungen.

*Hinweis: Standardschacht BE 2400, weitere Formate BE-2600, BE 3000 und BE 3400 auf Anfrage möglich.*
---------------------------------------------------------------------------------------------

*Hinweis: Hinweis bei den Betonschächten kann die Lieferzeit aktuell bis zu 12 Wochen betragen.*
-----------------------------------------------------------------------------------------------.

**1.3.10 Lieferung Regenwasserbehandlungsanlage FiltaPex® · standard BE-2400**
Lieferung einer Regenwasserbehandlungsanlage des Typs FiltaPex® · standard BE 2400  der Pecher Technik GmbH (Erkrath) als Betonfertigteil-Schacht, System Optadur inkl. Standsicherheitsnachweis für Lastannahme Straßenverkehrslasten: Lastmodell LM 1 (früher SLW 60)  gemäß DIN EN 1991-2 frei Baustelle zum bauseitigen Anschluss an einen vorhandenen Regenwasserkanal.

Schachtunterteil DN 2400 gemäß Zeichnung als Fertigteil aus Beton Typ 2 gemäß DIN V 4034-1, Expositionsklasse XA2, Festigkeitsklasse C45/55 nach DIN 1917, in stehender Schalung erhärtet, mit integrierter Trennwand t= 200 mm und profilierter Schachtsohle sowie integrierte Halfenschienen für die spätere Montage der Ausrüstung der Regenwasserbehandlungsanlage, lichte Höhe des Schachtunterteils innen
- Lippengleitringdichtung nach DIN EN 681-1 und DIN 4060 auf dem Spitzende vormontiert
- werkseitigem Neopren Auflagerring umlaufend auf dem Spitzende verklebt,
- Dywipox Imprägnierung der Schachtinnenwände,
- wasserdichte Zulauföffnung für Rohreinbindung: Rohrmaterial, Rohrdurchmesser (bei PP, PE und GFK Rohraußendurchmesser)
- wasserdichte Ablauföffnung für Rohreinbindung: Rohrmaterial, Rohrdurchmesser (bei PP, PE und GFK Rohraußendurchmesser)
- 3 Stück Kugelkopf-Anker zum Versetzen des Schachtunterteils in die Baugrube.
- Abdeckplatte aus Beton Typ 2 gemäß DIN V 4034-1, Expositionsklasse XA2, Festigkeitsklasse C45/55 nach DIN 1917 passend zum Schacht DN 2400,
Bauhöhe = 300 mm bzw. nach statischer Erfordernis
- mit zwei Einstiegsöffnungen DN 800 oder DN 1000 (nicht zutreffendes bitte streichen)
- 2 Stück Edelstahl-Schachtleitern inkl. Befestigungsmaterial, Breite = 400 mm, Länge passend zum Schachtsystem inkl. zusätzlicher Aufbauten  zur bauseitigen Montage in den Schacht
- Anlagenbuch mit Betriebs- und Wartungsanleitung für die Regenwasserbehandlungsanlage
- Komplett vormontierte und betriebsbereite Innenausrüstung inkl. 3lagigen Regenwasserfilters nach dem Prinzip Typ FiltaPex® der Pecher Technik GmbH einschl. Untere und Obere Filterauflage aus GFK, Gitterrost, Querträger aus Edelstahl zur Ableitung der Auftriebskräfte auf den Filter an die Schachtwände bzw. an die Mitteltrennwand gemäß statischer Erfordernissen, Druckstempel aus Edelstahl zur Aufnahme der Auftriebskräfte auf den Filter einschl. der Befestigungselemente
- Komplett vormontierte und betriebsbereite Tauchwand aus Edelstahl einschl. Abstandshaltern und Befestigungsmaterial.

Zusätzliche Schachtaufbauteile (optional)
... Stück Betonabdeckplatte DN EN 1917  DIN V 4034  1 - Typ 2- AP-M-S in der Form erhärtet, Beton C 40/50 mit HS Zement, 1 Öffnung DN 800, H= 200 mm mit Gleitringdichtung SDVseal, vorgeschmiert mit integriertem Lastenausgleich mit Fugenschluss Elastomer, mit dichter Struktur DIN EN 681-1, FBS Qualität
... Stück Betonauflagering AR-V, DN 800 Typ 2, DIN EN 1917 und DIN V 4034-1 und der FBS-Qualitätsrichtlinie, H =  500 mm
... Stück Betonauflagering AR-V, DN 800 Typ 2, DIN EN 1917 und DIN V 4034-1 und der FBS-
Qualitätsrichtlinie, H =  750 mm
... Stück Betonauflagering AR-V, DN 800 Typ 2, DIN EN 1917  und DIN V 4034-1 und der FBS-Qualitätsrichtlinie, H =  1000 mm

Schachtabmessungen:
Deckelhöhe: (OK Gelände)  mNHN
UK Schachtunterteil: (OK Sauberkeitsschicht)  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
Schachtunterteil ohne  FiltaPex® Ausrüstung: rd. 22,6 t
Abdeckplatte:  rd. 4,5 t

Der Einbau der Regenwasserbehandlungsanlage in die Baugrube, das Setzen der einzelnen Elemente (Schachtunterteil, Betonabdeckplatte etc.), der Anschluss an den Regenwasserkanal sowie die Montage der Schachtleiter sind nicht Bestandteil dieser Position und müssen bauseits erbracht werden.

Ebenfalls nicht Bestandteil dieser Position ist der Einbau des Filters in die Regenwasserbehandlungsanlage.

Vor dem Einbau der Anlage ist eine Werkstattzeichnung des Systems zur Freigabe durch den Auftraggeber vorzulegen.

LIEFERNACHWEIS:
Pecher Technik GmbH
Klinkerweg 5
40699 Erkrath
Tel. +49 2104 9396-884
Fax +49 2104 33153
Einheit: St

*Hinweis: HINWEIS*
--------------------------------------

Für den Einbau des Filters muss die Schachtanlage zuvor entleert und von evtl. Schmutz- und Erdeinträgen aus der Bauphase befreit sein. Ein  evtl. Wasserzufluss zur Anlage muss abgesperrt sein. Die Einstiegsleitern müssen montiert sein, und die Zugänglichkeit zur Schachtanlage sowie der sichere Einstieg entsprechend den Unfallverhütungsvorschriften muss sichergestellt werden. Eine ggf. erforderliche Verkehrssicherung ist bauseits sicher zu stellen.

Die Regenwasserbehandlungsanlage dient der effizienten Rückhaltung von im  Niederschlagswasser enthaltenen Schmutzstoffen und ist für übliche Schmutzstoffkonzentrationen in Niederschlagsabflüssen von bebauten sowie befestigten Flächen konzipiert. Ein übermäßiger Stoffeintrag kann zu einer Verkürzung der Filterstandzeit führen, so dass der Filter früher als geplant ausgetauscht werden muss, um die  Anforderungen an die Niederschlagswasserreinigung einzuhalten. Nach Einbau des Filters in die Anlage ist daher unbedingt zu vermeiden, dass baustellenbedingte Schmutzstoffe in übermäßigem Umfang in das Filtersystem gelangen. Der Einbau des Filter ist daher unbedingt auf den Baufortschritt abzustimmen und möglichst erst vorzunehmen, wenn die Tiefbauarbeiten vor Ort abgeschlossen sind.

**1.3.20 Lieferung, Einbau und Inbetriebnahme des Regenwasserfilters für die Regenwasserbehandlungsanlage FiltaPex® · standard BE-2400**
Lieferung, Einbau und Inbetriebnahme des Regenwasserfilters für die Regenwasserbehandlungsanlage FiltaPex® · standard BE-2400 . Lieferung und Einbau eines 3lagigen Regenwasserfilters nach dem Prinzip  FiltaPex® der Pecher Technik GmbH aus einzelnen Filterpacks in die zuvor beschriebene Regenwasserbehandlungsanlage FiltaPex® · standard BE-  gemäß Herstellerangaben. Der Einbau erfolgt in die fertig gesetzte und an das Kanalisationssystem angeschlossene Regenwasserbehandlungsanlage gemäß Hinweis.
Einheit: St

**1.3.30 Durchlässigkeitsprüfung Filter FiltaPex® · standard BE-2400**
Durchlässigkeitsprüfung Filter FiltaPex® · standard BE-2400 nach Einbau des Filters gemäß Herstellerangaben mittels Pumpversuch. Die hydraulische Leistungsfähigkeit ist zu dokumentieren. Das notwendige Wasser für die Prüfung ist bauseits zur Verfügung zu stellen. Wasserverbrauch ca. 2faches Schachtvolumen.
Einheit: St

#### Untertitel 1.4 FiltaPex® · standard WE (GFK-Schacht)

**1.4.10 Lieferung Regenwasserbehandlungsanlage FiltaPex® · standard WE-2300-GFK**
Lieferung einer Regenwasserbehandlungsanlage des Typs FiltaPex® · standard WE-2300-GFK der Pecher Technik GmbH (Erkrath) als werkseitig laminierter GFK Schacht. Statik für Lastannahme Straßenverkehrslasten: Lastmodell LM 1 (früher SLW 60) gemäß DIN EN 1991-2 frei Baustelle zum bauseitigen Anschluss an einen vorhandenen Regenwasserkanal.

Amiblu GFK-Rohre und Formteile (gewickelt/geschleudert) der Marke Flowtite oder Hobas aus glasfaserverstärktem Kunststoff GFK gemäß DIN EN 14364, EN15383 angelehnt an DIN 16868 / DIN 16869 auf Basis von ungesättigtem Polyesterharz (UP-GF) (mind. Typ. 1120), Einsatz von korrosionsbeständiger EC oder ECR Glasfaser.

optional: verfügbar für erhöhte thermische/chemische Anforderungen verfügbar in ISO-GF (Isopthalsäureharz) oder VE-GF (Vinylesterharz)

- Monolithisches Schachtunterteil Rohr DA 2453 mm, SN 10.000, DI 2360 mm mit umlaufender vorkragender Auftriebssicherung aus Stahlbeton gemäß statischer Erfordernis, Farbe grau
- Schachtsohle aus Profilbeton eben, mit GFK Laminat beschichtet
- Schachtrohr vorgerichtet zur Aufnahme einer Betonabdeckplatte.
- lichte Höhe des Schachtunterteils innen,
- vormontierte FiltaPex®-Ausrüstung zum späteren Einbau des Regenwasserfilters nach dem Setzen der Regenwasserbehandlungsanlage inkl. aller Befestigungsmaterialien
- Zulaufstutzen DN aus GFK für den Anschluss des Zulaufkanals gemäß Plan bzw. Festlegung aufgrund der örtlichen Randbedingungen, optional sind auch Anschlussfutter für PVC-U, Beton und Steinzeug möglich. Weitere Anschlussvarianten auf Anfrage.
- Ablaufstutzen DN  aus GFK für den Anschluss des Ablaufkanals gemäß Plan bzw. Festlegung aufgrund der örtlichen Randbedingungen, optional sind auch Anschlussfutter für PVC-U, Beton und Steinzeug möglich. Weitere Anschlussvarianten auf Anfrage.
- Betonabdeckplatte passend zum Schacht DN 2300, rund gemäß Plan, DA 2745 mm, Dicke der Platte 250 mm bzw. nach statischer Erfordernis, verschiebesicher mit 2 Einstiegen DN 800, ohne Aufkantung
- 2 Stück GFK/V4A-Schachtleiter inkl. Befestigungsmaterial (System Zarges/Hailo), Breite = 300/400 mm, Länge passend zum Schachtsystem, ohne Einstiegshilfe.
- Anlagenbuch mit Betriebs-  und Wartungsanleitung für die Regenwasserbehandlungsanlage

Optional: Montage eines vorgerundeten Spindelschiebers für Zu-/Ablauf.
Schachtabmessungen:
Deckelhöhe: (OK Gelände)  mNHN
UK Schachtunterteil: (OK Sauberkeitsschicht)  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
Schachtunterteil ohne Filter: rd. 7.000 kg,  (bei Schachthöhe = 3.200 mm, Mehrhöhe + 800 kg/m)
Abdeckplatte: rd. 3.600 kg

Der Einbau der Regenwasserbehandlungsanlage in die Baugrube, das Setzen der einzelnen Elemente (Schachtunterteil, Betonabdeckplatte etc.), der Anschluss an den Regenwasserkanal sowie die Montage der Schachtleitern entsprechend der Herstellerangaben sind nicht Bestandteil dieser Position.

Ebenfalls nicht Bestandteil dieser Position ist der Einbau des Filters in die Regenwasserbehandlungsanlage.

Vor dem Einbau der Anlage ist eine Werkstattzeichnung des Systems zur Freigabe durch den Auftraggeber vorzulegen.

LIEFERNACHWEIS:
Pecher Technik GmbH
Klinkerweg 5
40699 Erkrath
Tel. +49 2104 9396-884
Fax +49 2104 33153
Einheit: St

**1.4.20 Lieferung Regenwasserbehandlungsanlage FiltaPex® · standard WE-2600-GFK**
Lieferung einer Regenwasserbehandlungsanlage des Typs FiltaPex® · standard WE-2600-GFK der Pecher Technik GmbH (Erkrath) als werkseitig laminierter GFK Schacht. Statik für Lastannahme Straßenverkehrslasten: Lastmodell LM 1 (früher SLW 60) gemäß DIN EN 1991-2 frei Baustelle zum bauseitigen Anschluss an einen vorhandenen Regenwasserkanal.

Amiblu GFK-Rohre und Formteile (gewickelt/geschleudert) der Marke Flowtite oder Hobas aus glasfaserverstärktem Kunststoff GFK gemäß DIN EN 14364, EN15383 angelehnt an DIN 16868 / DIN 16869 auf Basis von ungesättigtem Polyesterharz (UP-GF) (mind. Typ. 1120), Einsatz von korrosionsbeständiger EC oder ECR Glasfaser.

optional: verfügbar für erhöhte thermische/chemische Anforderungen verfügbar in ISO-GF (Isopthalsäureharz) oder VE-GF (Vinylesterharz)

- Monolithisches Schachtunterteil Rohr DA 2759 mm, SN 10.000, DI 2657 mm mit umlaufender vorkragender Auftriebssicherung aus Stahlbeton gemäß statischer Erfordernis, Farbe grau
- Schachtsohle aus Profilbeton eben, mit GFK Laminat beschichtet
- Schachtrohr vorgerichtet zur Aufnahme einer Betonabdeckplatte.
- lichte Höhe des Schachtunterteils innen,
- vormontierte FiltaPex®-Ausrüstung zum späteren Einbau des Regenwasserfilters nach dem Setzen der Regenwasserbehandlungsanlage inkl. aller Befestigungsmaterialien
- Zulaufstutzen DN aus GFK für den Anschluss des Zulaufkanals gemäß Plan bzw. Festlegung aufgrund der örtlichen Randbedingungen, optional sind auch Anschlussfutter für PVC-U, Beton und Steinzeug möglich. Weitere Anschlussvarianten auf Anfrage.
- Ablaufstutzen DN  aus GFK für den Anschluss des Ablaufkanals gemäß Plan bzw. Festlegung aufgrund der örtlichen Randbedingungen, optional sind auch Anschlussfutter für PVC-U, Beton und Steinzeug möglich. Weitere Anschlussvarianten auf Anfrage.
- Betonabdeckplatte passend zum Schacht DN 2600, rund gemäß Plan, DA 2745 mm, Dicke der Platte 300 mm bzw. nach statischer Erfordernis, verschiebesicher mit 2 Einstiegen DN 800 bzw. 1 Einstieg DN 800 und 1 Einstieg DN 1000, ohne Aufkantung (nicht zutreffendes bitte streichen)
- 2 Stück GFK/V4A-Schachtleiter inkl. Befestigungsmaterial (System Zarges/Hailo), Breite = 300/400 mm, Länge passend zum Schachtsystem, ohne Einstiegshilfe.
- Anlagenbuch mit Betriebs-  und Wartungsanleitung für die Regenwasserbehandlungsanlage

Optional: Montage eines vorgerundeten Spindelschiebers für Zu-/Ablauf.
Schachtabmessungen:
Deckelhöhe: (OK Gelände)  mNHN
UK Schachtunterteil: (OK Sauberkeitsschicht)  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
Schachtunterteil ohne Filter: rd. 8.000 kg (bei Schachthöhe = 3.00 mm, Mehrhöhe + 900 kg/m)
Abdeckplatte: rd. 4.100 kg

Der Einbau der Regenwasserbehandlungsanlage in die Baugrube, das Setzen der einzelnen Elemente (Schachtunterteil, Betonabdeckplatte etc.), der Anschluss an den Regenwasserkanal sowie die Montage der Schachtleitern entsprechend der Herstellerangaben sind nicht Bestandteil dieser Position.

Ebenfalls nicht Bestandteil dieser Position ist der Einbau des Filters in die Regenwasserbehandlungsanlage.

Vor dem Einbau der Anlage ist eine Werkstattzeichnung des Systems zur Freigabe durch den Auftraggeber vorzulegen.

LIEFERNACHWEIS:
Pecher Technik GmbH
Klinkerweg 5
40699 Erkrath
Tel. +49 2104 9396-884
Fax +49 2104 33153
Einheit: St

**1.4.30 Lieferung Regenwasserbehandlungsanlage FiltaPex® · standard WE-3000-GFK**
Lieferung einer Regenwasserbehandlungsanlage des Typs FiltaPex® · standard WE-3000-GFK der Pecher Technik GmbH (Erkrath) als werkseitig laminierter GFK Schacht. Statik für Lastannahme Straßenverkehrslasten: Lastmodell LM 1 (früher SLW 60) gemäß DIN EN 1991-2 frei Baustelle zum bauseitigen Anschluss an einen vorhandenen Regenwasserkanal.

Amiblu GFK-Rohre und Formteile (gewickelt/geschleudert) der Marke Flowtite oder Hobas aus glasfaserverstärktem Kunststoff GFK gemäß DIN EN 14364, EN15383 angelehnt an DIN 16868 / DIN 16869 auf Basis von ungesättigtem Polyesterharz (UP-GF) (mind. Typ. 1120), Einsatz von korrosionsbeständiger EC oder ECR Glasfaser.

optional: verfügbar für erhöhte thermische/chemische Anforderungen verfügbar in ISO-GF (Isopthalsäureharz) oder VE-GF (Vinylesterharz)

- Monolithisches Schachtunterteil Rohr DA 3167 mm, SN 10.000, DI 3063 mm mit umlaufender vorkragender Auftriebssicherung aus Stahlbeton gemäß statischer Erfordernis, Farbe grau
- Schachtsohle aus Profilbeton eben, mit GFK Laminat beschichtet
- Schachtrohr vorgerichtet zur Aufnahme einer Betonabdeckplatte.
- lichte Höhe des Schachtunterteils innen,
- vormontierte FiltaPex®-Ausrüstung zum späteren Einbau des Regenwasserfilters nach dem Setzen der Regenwasserbehandlungsanlage inkl. aller Befestigungsmaterialien
- Zulaufstutzen DN aus GFK für den Anschluss des Zulaufkanals gemäß Plan bzw. Festlegung aufgrund der örtlichen Randbedingungen, optional sind auch Anschlussfutter für PVC-U, Beton und Steinzeug möglich. Weitere Anschlussvarianten auf Anfrage.
- Ablaufstutzen DN  aus GFK für den Anschluss des Ablaufkanals gemäß Plan bzw. Festlegung aufgrund der örtlichen Randbedingungen, optional sind auch Anschlussfutter für PVC-U, Beton und Steinzeug möglich. Weitere Anschlussvarianten auf Anfrage.
- Betonabdeckplatte passend zum Schacht DN 3000, rund gemäß Plan, DA rd. 3450 mm, Dicke der Platte 350 mm bzw. nach statischer Erfordernis, verschiebesicher mit 2 Einstiegen DN 800 oder mit 2 Einstiegen DN 1000 (nicht zutreffendes bitte streichen), ohne Aufkantung
- 2 Stück GFK/V4A-Schachtleiter inkl. Befestigungsmaterial (System Zarges/Hailo), Breite = 300/400 mm, Länge passend zum Schachtsystem, ohne Einstiegshilfe.
- Anlagenbuch mit Betriebs -  und Wartungsanleitung für die Regenwasserbehandlungsanlage

Optional: Montage eines vorgerundeten Spindelschiebers für Zu-/Ablauf.
Schachtabmessungen:
Deckelhöhe: (OK Gelände)  mNHN
UK Schachtunterteil: (OK Sauberkeitsschicht)  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
Schachtunterteil ohne Filter: rd. 11.000 kg (bei Schachthöhe = 3.00 mm, Mehrhöhe + 1.200 kg/m)
Abdeckplatte: rd. 5.000 kg

Der Einbau der Regenwasserbehandlungsanlage in die Baugrube, das Setzen der einzelnen Elemente (Schachtunterteil, Betonabdeckplatte etc.), der Anschluss an den Regenwasserkanal sowie die Montage der Schachtleitern entsprechend der Herstellerangaben sind nicht Bestandteil dieser Position.

Ebenfalls nicht Bestandteil dieser Position ist der Einbau des Filters in die Regenwasserbehandlungsanlage.

Vor dem Einbau der Anlage ist eine Werkstattzeichnung des Systems zur Freigabe durch den Auftraggeber vorzulegen.

LIEFERNACHWEIS:
Pecher Technik GmbH
Klinkerweg 5
40699 Erkrath
Tel. +49 2104 9396-884
Fax +49 2104 33153
Einheit: St

*Hinweis: Hinweis Sondertransport mit Polizeibegleitung*
Hinweis Sondertransport mit Polizeibegleitung
-----------------------------------------------------------------

Bei der Lieferung der Lieferung Regenwasserbehandlungsanlage FiltaPex® · standard WE-3400-GFK und Regenwasserbehandlungsanlage FiltaPex® · standard WE-4000-GFK handelt es sich aufgrund der Breite um Sondertransporte, die nur über Nacht und mit Polizeibegleitung durchgeführt werden können. Die zusätzlichen Kosten sowie die Mehraufwendungen für Transportgenehmigungen, verkehrslenkende Maßnahmen einschl. der entsprechenden Vorlaufzeiten bis zur Vorlage der Genehmigung sind zu berücksichtigen und auszuschreiben.

Abhängig von den in der Genehmigung vorgegebenen Fahrtroute sowie bei evtl. notwendigen Querungen von Landesgrenzen (Wechsel der Polizeibegleitung) können hier erhebliche Kosten anfallen. Die genauen Kosten ergeben sich immer erst aus der Genehmigung und nach tatsächlicher Durchführung des Transports.

**1.4.40 Lieferung Regenwasserbehandlungsanlage FiltaPex® · standard WE-3400-GFK (Sonderanfertigung auf Anfrage)**
Lieferung einer Regenwasserbehandlungsanlage des Typs FiltaPex® · standard WE-3400-GFK der Pecher Technik GmbH (Erkrath) als werkseitig laminierter GFK Schacht. Statik für Lastannahme Straßenverkehrslasten: Lastmodell LM 1 (früher SLW 60) gemäß DIN EN 1991-2 frei Baustelle zum bauseitigen Anschluss an einen vorhandenen Regenwasserkanal.

Amiblu GFK-Rohre und Formteile (gewickelt/geschleudert) der Marke Flowtite oder Hobas aus glasfaserverstärktem Kunststoff GFK gemäß DIN EN 14364, EN15383 angelehnt an  DIN 16868 / DIN 16869 auf Basis von ungesättigtem Polyesterharz (UP-GF) (mind. Typ. 1120), Einsatz von korrosionsbeständiger EC oder ECR Glasfaser.

optional: verfügbar für erhöhte thermische/chemische Anforderungen verfügbar in ISO-GF (Isopthalsäureharz) oder VE-GF (Vinylesterharz)

- Monolithisches Schachtunterteil Rohr SN 10.000, mit umlaufender vorkragender Auftriebssicherung aus Stahlbeton gemäß statischer Erfordernis, Farbe grau. Abmessungen auf Anfrage
- Schachtsohle aus Profilbeton eben, mit GFK Laminat beschichtet
- Schachtrohr vorgerichtet zur Aufnahme einer Betonabdeckplatte.
- lichte Höhe des Schachtunterteils innen,
- vormontierte FiltaPex®-Ausrüstung zum späteren Einbau des Regenwasserfilters nach dem Setzen der Regenwasserbehandlungsanlage inkl. aller Befestigungsmaterialien
- Zulaufstutzen DN aus GFK für den Anschluss des Zulaufkanals gemäß Plan bzw. Festlegung aufgrund der örtlichen Randbedingungen, optional sind auch Anschlussfutter für PVC-U, Beton und Steinzeug möglich. Weitere Anschlussvarianten auf Anfrage.
- Ablaufstutzen DN  aus GFK für den Anschluss des Ablaufkanals gemäß Plan bzw. Festlegung aufgrund der örtlichen Randbedingungen, optional sind auch Anschlussfutter für PVC-U, Beton und Steinzeug möglich. Weitere Anschlussvarianten auf Anfrage.
- Betonabdeckplatte passend zum Schacht DN 3400, rund Abmessungen auf Anfrage, Dicke der Platte 350 mm bzw. nach statischer Erfordernis, verschiebesicher mit 2 Einstiegen DN 800 oder mit 2 Einstiegen DN 1000 (nicht zutreffendes streichen), ohne Aufkantung
- 2 Stück GFK/V4A-Schachtleiter inkl. Befestigungsmaterial (System Zarges/Hailo), Breite = 300/400 mm, Länge passend zum Schachtsystem, ohne Einstiegshilfe.
- Anlagenbuch mit Betriebs-  und Wartungsanleitung für die Regenwasserbehandlungsanlage

Optional: Montage eines vorgerundeten Spindelschiebers für Zu-/Ablauf.
Schachtabmessungen:
Deckelhöhe: (OK Gelände)  mNHN
UK Schachtunterteil: (OK Sauberkeitsschicht)  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile: Gewichte auf Anfrage

Der Einbau der Regenwasserbehandlungsanlage in die Baugrube, das Setzen der einzelnen Elemente (Schachtunterteil, Betonabdeckplatte etc.), der Anschluss an den Regenwasserkanal sowie die Montage der Schachtleitern entsprechend der Herstellerangaben sind nicht Bestandteil dieser Position.

Ebenfalls nicht Bestandteil dieser Position ist der Einbau des Filters in die Regenwasserbehandlungsanlage.

Vor dem Einbau der Anlage ist eine Werkstattzeichnung des Systems zur Freigabe durch den Auftraggeber vorzulegen.

LIEFERNACHWEIS:
Pecher Technik GmbH
Klinkerweg 5
40699 Erkrath
Tel. +49 2104 9396-884
Fax +49 2104 33153
Einheit: St

**1.4.50 Lieferung Regenwasserbehandlungsanlage FiltaPex® · standard WE-4000-GFK (Sonderanfertigung auf Anfrage)**
Lieferung einer Regenwasserbehandlungsanlage des Typs FiltaPex® · standard WE-4000-GFK der Pecher Technik GmbH (Erkrath) als werkseitig laminierter GFK Schacht. Statik für Lastannahme Straßenverkehrslasten: Lastmodell LM 1 (früher SLW 60) gemäß DIN EN 1991-2 frei Baustelle zum bauseitigen Anschluss an einen vorhandenen Regenwasserkanal.

Amiblu GFK-Rohre und Formteile (gewickelt/geschleudert) der Marke Flowtite oder Hobas aus glasfaserverstärktem Kunststoff GFK gemäß DIN EN 14364, EN15383 angelehnt an DIN 16868 / DIN 16869 auf Basis von ungesättigtem Polyesterharz (UP-GF) (mind. Typ. 1120), Einsatz von korrosionsbeständiger EC oder ECR Glasfaser.

optional: verfügbar für erhöhte thermische/chemische Anforderungen verfügbar in ISO-GF (Isopthalsäureharz) oder VE-GF (Vinylesterharz)

- Monolithisches Schachtunterteil Rohr SN 10.000, mit umlaufender vorkragender Auftriebssicherung aus Stahlbeton gemäß statischer Erfordernis, Farbe grau. Abmessungen auf Anfrage
- Schachtsohle aus Profilbeton eben, mit GFK Laminat beschichtet
- Schachtrohr vorgerichtet zur Aufnahme einer Betonabdeckplatte.
- lichte Höhe des Schachtunterteils innen,
- vormontierte FiltaPex®-Ausrüstung zum späteren Einbau des Regenwasserfilters nach dem Setzen der Regenwasserbehandlungsanlage inkl. aller Befestigungsmaterialien
- Zulaufstutzen DN aus GFK für den Anschluss des Zulaufkanals gemäß Plan bzw. Festlegung aufgrund der örtlichen Randbedingungen, optional sind auch Anschlussfutter für PVC-U, Beton und Steinzeug möglich. Weitere Anschlussvarianten auf Anfrage.
- Ablaufstutzen DN  aus GFK für den Anschluss des Ablaufkanals gemäß Plan bzw. Festlegung aufgrund der örtlichen Randbedingungen, optional sind auch Anschlussfutter für PVC-U, Beton und Steinzeug möglich. Weitere Anschlussvarianten auf Anfrage.
- Betonabdeckplatte passend zum Schacht DN 4000, rund Abmessungen auf Anfrage, Dicke der Platte 350 mm bzw. nach statischer Erfordernis verschiebesicher mit 2 Einstiegen DN 800 oder mit 2 Einstiegen DN 1000, ohne Aufkantung
- 2 Stück GFK/V4A-Schachtleiter inkl. Befestigungsmaterial (System Zarges/Hailo), Breite = 300/400 mm, Länge passend zum Schachtsystem, ohne Einstiegshilfe.
- Anlagenbuch mit Betriebs-  und Wartungsanleitung für die Regenwasserbehandlungsanlage

Optional: Montage eines vorgerundeten Spindelschiebers für Zu-/Ablauf.

Schachtabmessungen:
Deckelhöhe: (OK Gelände)  mNHN
UK Schachtunterteil: (OK Sauberkeitsschicht)  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile: Gewichte auf Anfrage

Der Einbau der Regenwasserbehandlungsanlage in die Baugrube, das Setzen der einzelnen Elemente (Schachtunterteil, Betonabdeckplatte etc.), der Anschluss an den Regenwasserkanal sowie die Montage der Schachtleitern entsprechend der Herstellerangaben sind nicht Bestandteil dieser Position.

Ebenfalls nicht Bestandteil dieser Position ist der Einbau des Filters in die Regenwasserbehandlungsanlage.

Vor dem Einbau der Anlage ist eine Werkstattzeichnung des Systems zur Freigabe durch den Auftraggeber vorzulegen.

LIEFERNACHWEIS:
Pecher Technik GmbH
Klinkerweg 5
40699 Erkrath
Tel. +49 2104 9396-884
Fax +49 2104 33153
Einheit: St

*Hinweis: HINWEIS*
--------------------------------------

Für den Einbau des Filters muss die Schachtanlage zuvor entleert und von evtl. Schmutz- und Erdeinträgen aus der Bauphase befreit sein. Ein evtl. Wasserzufluss zur Anlage muss abgesperrt sein. Die Einstiegsleiter muss montiert sein, und die Zugänglichkeit zur Schachtanlage sowie der sichere Einstieg entsprechend den Unfallverhütungsvorschriften muss sichergestellt werden. Eine ggf. erforderliche Verkehrssicherung ist bauseits sicher zu stellen.

Das Filtersystem dient der effizienten Rückhaltung von im Niederschlagswasser enthaltenen Schmutzstoffen und ist für übliche Schmutzstoffkonzentrationen in Niederschlagsabflüssen von bebauten sowie befestigten Flächen konzipiert. Ein übermäßiger Stoffeintrag kann zu einer Verkürzung der Filterstandzeit führen, so dass der Filter früher als geplant ausgetauscht werden muss, um die Anforderungen an die Niederschlagswasserreinigung einzuhalten. Nach Einbau des Filters in die Anlage ist daher unbedingt zu vermeiden, dass baustellenbedingte Schmutzstoffe in übermäßigem Umfang in das Filtersystem gelangen. Der Einbau des Filters ist daher unbedingt auf den Baufortschritt abzustimmen und möglichst erst vorzunehmen, wenn die Tiefbauarbeiten vor Ort abgeschlossen sind.

**1.4.60 Lieferung, Einbau und Inbetriebnahme des Regenwasserfilters für die Regenwasserbehandlungsanlage FiltaPex® · standard 'WE- ' (GFK)**
Lieferung, Einbau und Inbetriebnahme des Regenwasserfilters für die Regenwasserbehandlungsanlage FiltaPex® · standard WE- -GFK. Lieferung und Einbau eines 3lagigen Regenwasserfilters nach dem Prinzip  FiltaPex® der Pecher Technik GmbH aus einzelnen Filterpacks in die zuvor beschriebene Regenwasserbehandlungsanlage FiltaPex® · standard WE- -GFK gemäß Herstellerangaben. Der Einbau erfolgt in die fertig gesetzte und an das Kanalisationssystem angeschlossene Regenwasserbehandlungsanlage gemäß Hinweis.
Einheit: St

#### Untertitel 1.5 FiltaPex® · standard BE (Betonschacht Hersteller Mall)

*Hinweis: HINWEIS: max. Behälterhöhe*
--------------------------------------

Im Werk können Schachtunterteile bis zu einer maximalen Höhe von 2.800 mm gebaut werden. Größer Höhen sind aus Transport- und Fertigungsgründen nicht möglich. Bei gewünschen größeren Höhen können diese nur als Zweibehältersysteme analog zu unseren Regenwasserbehandlungssystemen FiltaPex® · duo hergestellt werden. Sprechen sie uns an, wir beraten sie gerne.

*Hinweis: HINWEIS: Zusätzliche Vertragsbedingungen für den Einbau der Anlage vor Ort*
(bei der Kalkulation zu berücksichtigen)

Der Transport, das Abladen und das Montieren der Fertigteile erfolgt durch ein Montageteam des Herstellers. Die Montage erfolgt auf Grundlage des Angebots, der Konstruktions- und Bauwerkszeichnungen sowie der gesonderten Einbau- und Versetzanleitungen des Herstellers.

1. Leistungen des Herstellers:
- Lieferung der beiden Fertigteilbehälterhälften mit vormontiertem Lamellenklärer und vormontierte FiltaPex®-Ausrüstung gemäß LV Position
- Gestellung eines Richtmeisters
- Lieferung  der aufgehenden Schachtbauteile ggf. mit Höhenausgleichsringen
- Gestellung eines Tele-Mobilkranes zum Abladen
- Versetzen und Montieren der Fertigteile
- Fachgerechte Fugenverarbeitung entsprechend der Verbindungstechnik
- Verbrauchsmaterialien und Kleinteile
- einmalige An- und Abfahrt
- Einheben von bauseitig beigestellten Einbauteilen bis max. 0,5 h Kranhubzeit
- Bereitstellung einer Typenstatik unter Beachtung der dort aufgeführten Standard-Lastfälle.

2. Bauseitig zu erbringende Leistungen:
Bauseitige Leistungen sind bis zum Zeitpunkt der Lieferung der Regenwasserbehandlungsanlage fertigzustellen.
2.1 Zuwegung:
Voraussetzung für die Anlieferung zur Baustelle mit einem Tiefbettsattelzug bzw. einem Mobil-Telekran ist eine befestigte, ebene, ungehinderte und gefahrlose Zufahrt. Die Entscheidung über die Befahrbarkeit ist im Zweifelsfall rechtzeitig vor dem Montagetermin zwischen den Projektbeteiligten vor Ort abzustimmen. Evtl. Abschleppkosten als Folge nicht klar erkennbarer schlechter Zufahrtsverhältnisse gehen ebenso zu Lasten des Bauherrn wie bauseits verursachte Verzögerungen auf der Baustelle.

2.2 Autokraneinsatz / Kranaufstellplatz:
- Ein sachgerechter Kranaufstellplatz; Fläche ca.10 x 10 m; zum Abstützen der Kran-Pratzen; Abstand Abstützung von Baugrubenkante: ca. 2 m, muss bauseits hergestellt sein. Die möglichen Auslegerlängen sind vor Montage mit dem Lieferwerk abzuklären.
- Ankergurte, Kabel oder Aussteifungen des Baugrubenverbaus müssen während des Setzens der Fertigteile demontiert werden.
- Strom- oder Telefonkabel in unmittelbarer Nähe zur Baugrube dürfen nicht vorhanden sein.

2.3 Erdarbeiten / Gründungssohle:
Sämtliche Erdarbeiten inkl. Herstellung  einer tragfähigen Baugrubensohle sowie Baugrube liegen im Verantwortungsbereich der Tiefbaufirma. Der Aushub der Baugrube muss unter Berücksichtigung der Bauteilabmessungen unter Beachtung der DIN 4124 (seitlicher Arbeitsraum: min. 50 cm, Böschungsneigung etc.) sowie der Zu- und Ablaufkanäle erfolgen. Der Grubenrand ist vorschriftsmäßig abzusichern. Für einen sichereren Zugang der Baugrube z.B. Treppenturm hat der AG Sorge zu tragen. Die Baugrubensohle ist nach DIN 4123 herzustellen. Vorgaben aus der Typenstatik hinsichtlich Stärke und Verdichtung der Gründungsschicht sind zu beachten. Die Grubensohle ist mit dem Richtscheit horizontal abzugleichen und aus ca. 10 bis 20 cm verdichtetem Kiessand (Körnung max. 16 mm)  herzustellen. Proctordichte Dpr >= 1,0 bzw. nach Vorgaben des Bodengutachters / Statikers
- Feinprofilierung der Aushubsohle höhen- und fluchtgerecht
- Herstellung einer Ausgleichschicht aus nichtbindigem Material (Splitt 4/8 mm) von 50 mm, kein Magerbeton.

Bei der Herstellung sogenannter Mehrbehälteranlagen (vgl. DIN 1989) ist ein Mindestabstand analog DIN 4124 (> 50cm) der Behälter untereinander sicherzustellen.

Bei problematischem Baugrund kann ein Bodenaustausch bzw. eine Magerbetonschicht erforderlich werden. Proctordichte Dpr mind. = 1,0.

2.4 Wasserhaltung:
-Wasserhaltung zur Sicherstellung einer trockenen Baugrube und der Auftriebssicherheit bis zur Herstellung der Überschüttung bei Auftreten von Grund- und Schichtenwasser. Die Baugrubensohle muss zur Montage trocken sein.

2.5 Vermessungsleistungen:
- Vermessungsleistungen jeglicher Art, insbesondere Gewährleistung der vorgesehenen Aushubkote sowie Einmessen der Bauwerksfluchten oder achsen

2.6 Strom und Wasser, Beleuchtung:
- Strom- und Trinkwasser müssen im Abstand von höchstens 50 m vorhanden sein.
- Strom und Wasserkosten sind bauseits einzurechnen.
- die Baustelle ist zu beleuchten.

3. Arbeitssicherheit:
Unter schwebenden Lasten dürfen sich keine Personen aufhalten (vgl. auch Sicherheitsregeln BG). Die vorschriftsmäßige Ausbildung der Baugrube (Arbeitsräume, Begehbarkeit) ist bauseits zu gewährleisten.

4. Sonstiges:
- eventuell geforderte Dichtheitsprüfung vor Ort, z.B. mittels Wasserfüllung. Im Rahmen der werkseitigen Montage wird die Gewährleistung der Wasserdichtigkeit durch den Hersteller übernommen
- eventuell anfallende Prüf- und Genehmigungsgebühren.

5. Optionale Leistungen entsprechend Positionen im Angebotstext
- Einbindung von Rohren inkl. Dichttechnik
- Montage aufgehender Schachtteile und Abdeckungen; exakte Höhenanpassung mittels Ausgleichsringen nach frei gegebenen Zeichnungen.
- Montage von Verbindungsleitungen zwischen einzelnen Behältern bei Mehrfachbehälteranlagen inkl. Dichtungen, z.B. Gliederkettendichtung in die im Werk vorbereiteten Öffnungen aus Faserzementrohr
- Erstellung einer prüffähigen, objektspezifischen Einzelstatik bei Bedarf

**1.5.10 Lieferung Regenwasserbehandlungsanlage FiltaPex® · standard BE 2200 x 3600**
Lieferung einer Regenwasserbehandlungsanlage des Typs FiltaPex® · standard BE 2200 x 3600 (lichte Innenmaße in mm) der Pecher Technik GmbH (Erkrath) gemäß Zeichnung als zweiteiliger Fertigteilstahlbetonbehälter, Festigkeitsklasse C 45/55, Expositionsklasse XA2, in stehender Schaltung erhärtet, mit integrierter Trennwand t = 150 mm.

Ausgelegt für Lastannahme Straßenverkehrslasten: Lastmodell LM 1 (früher SLW 60) gemäß DIN EN 1991-2 frei Baustelle liefern zum bauseitigem Anschluss an einen vorhandenen Regenwasserkanal.

- Schachtsohle aus Profilbeton geneigt (optional, führt zu größerer Schachthöhe)
- Dichtungsart: werkseitig eingebaute, beständige Elastomer-Rundschnurdichtung D=34 mm (NBR-Qualität, DIN 4060) für die sachgerechte Lastübertragung der verschraubten Behälterteile
- Betonabdeckplatte mit 2 Einstiegen DN 800 oder DN 1000, mit Aufkantung zur Aufnahme von Schachtbauteilen DN 800 oder DN 1000 nach DIN 4034-1
- lichte Höhe der Regenwasserbehandlungsanlage innen = rd. 2100 mm. Gesamthöhe der Anlage außen 2500 mm. (siehe auch Hinweis Behälterhöhe).
- vormontierte FiltaPex®-Ausrüstung zum späteren Einbau des Regenwasserfilters nach dem Setzen der Regenwasserbehandlungsanlage und dem Anschluss an das Regenwasserkanalnetz inkl. aller Befestigungsmaterialien
- Schachtunterteil  Grundfläche 2,60 x 4,00 m gemäß Zeichnung
- Anschlussöffnung für Zulaufkanal DN
'..........'
einschließlich passendem Anschluss (Mehrlippendichtung, Einbindering, Faserzementrohr etc..), Anschlusswinkel gemäß Plan bzw. Festlegung aufgrund der örtlichen Randbedingungen
- Anschlussöffnung für Ablaufkanal DN
'..........'
einschließlich passendem Anschluss (Mehrlippendichtung, Einbindering, Faserzementrohr etc..), Anschlusswinkel gemäß Plan bzw. Festlegung aufgrund der örtlichen Randbedingungen
- 1 Stück Edelstahl-Schachtleiter zum Einstieg in die Filterkammer inkl. Befestigungsmaterial, Breite = 300 mm oder (optional) 400 mm, Länge passend zum Schachtsystem inkl. zusätzlicher Aufbauten
- 1 Stück Edelstahl-Schachtleiter zum Einstieg in die Zulaufkammer inkl. Befestigungsmaterial, Breite = 400 mm, Länge passend zum Schachtsystem inkl. zusätzlicher Aufbauten, Leiter mit Fallschutzschiene bei lichten Schachttiefen über 5 m
- Anlagenbuch mit Betriebs-  und Wartungsanleitung für die Regenwasserbehandlungsanlage

Schachtabmessungen:
Deckelhöhe: (OK Gelände)  mNHN
UK Schachtunterteil
(OK Sauberkeitsschicht):  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile (auf Anfrage)

Der Einbau der Regenwasserbehandlungsanlage in die Baugrube sowie das Setzen der einzelnen Elemente, wird vom Schachthersteller durchgeführt. Der Schachthersteller organisiert den Transport und den Autokran und überwacht die Abladung und den Einbau.

Nicht enthalten im Angebot ist die Herstellung der Anschlüsse an den vorhandenen Regenwasserkanal. Ebenfalls nicht Bestandteil dieser Position ist der Einbau des Filters in die Regenwasserbehandlungsanlage (separate Position).

Vor dem Einbau der Anlage ist eine Werkstattzeichnung des Systems zur Freigabe durch den Auftraggeber vorzulegen.

LIEFERNACHWEIS:
Pecher Technik GmbH
Klinkerweg 5
40699 Erkrath
Tel. +49 2104 9396-884
Fax +49 2104 33153
Einheit: St

**1.5.20 Lieferung Regenwasserbehandlungsanlage FiltaPex® · standard BE 2200 x 4300**
Lieferung einer Regenwasserbehandlungsanlage des Typs FiltaPex® · standard BE 2200 x 3600 (lichte Innenmaße in mm) der Pecher Technik GmbH (Erkrath) gemäß Zeichnung als zweiteiliger Fertigteilstahlbetonbehälter, Festigkeitsklasse C 45/55, Expositionsklasse XA2, in stehender Schaltung erhärtet, mit integrierter Trennwand t = 150 mm.

Ausgelegt für Lastannahme Straßenverkehrslasten: Lastmodell LM 1 (früher SLW 60) gemäß DIN EN 1991-2 frei Baustelle liefern zum bauseitigem Anschluss an einen vorhandenen Regenwasserkanal.

- Schachtsohle aus Profilbeton geneigt (optional, führt zu größerer Schachthöhe)
- Dichtungsart: werkseitig eingebaute, beständige Elastomer-Rundschnurdichtung D=34 mm (NBR-Qualität, DIN 4060) für die sachgerechte Lastübertragung der verschraubten Behälterteile
- Betonabdeckplatte mit 2 Einstiegen DN 800 oder DN 1000, mit Aufkantung zur Aufnahme von Schachtbauteilen DN 800 oder DN 1000 nach DIN 4034-1
- lichte Höhe der Regenwasserbehandlungsanlage innen = rd. 2100 mm. Gesamthöhe der Anlage außen 2500 mm. (siehe auch Hinweis Behälterhöhe).
- vormontierte FiltaPex®-Ausrüstung zum späteren Einbau des Regenwasserfilters nach dem Setzen der Regenwasserbehandlungsanlage und dem Anschluss an das Regenwasserkanalnetz inkl. aller Befestigungsmaterialien
- Schachtunterteil  Grundfläche 2,60 x 4,00 m gemäß Zeichnung
- Anschlussöffnung für Zulaufkanal DN
'..........'
einschließlich passendem Anschluss (Mehrlippendichtung, Einbindering, Faserzementrohr etc..), Anschlusswinkel gemäß Plan bzw. Festlegung aufgrund der örtlichen Randbedingungen
- Anschlussöffnung für Ablaufkanal DN
'..........'
einschließlich passendem Anschluss (Mehrlippendichtung, Einbindering, Faserzementrohr etc..), Anschlusswinkel gemäß Plan bzw. Festlegung aufgrund der örtlichen Randbedingungen
- 1 Stück Edelstahl-Schachtleiter zum Einstieg in die Filterkammer inkl. Befestigungsmaterial, Breite = 300 mm oder (optional) 400 mm, Länge passend zum Schachtsystem inkl. zusätzlicher Aufbauten
- 1 Stück Edelstahl-Schachtleiter zum Einstieg in die Zulaufkammer inkl. Befestigungsmaterial, Breite = 400 mm, Länge passend zum Schachtsystem inkl. zusätzlicher Aufbauten, Leiter mit Fallschutzschiene bei lichten Schachttiefen über 5 m
- Anlagenbuch mit Betriebs-  und Wartungsanleitung für die Regenwasserbehandlungsanlage

Schachtabmessungen:
Deckelhöhe: (OK Gelände)  mNHN
UK Schachtunterteil
(OK Sauberkeitsschicht):  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile (auf Anfrage)

Der Einbau der Regenwasserbehandlungsanlage in die Baugrube sowie das Setzen der einzelnen Elemente, wird vom Schachthersteller durchgeführt. Der Schachthersteller organisiert den Transport und den Autokran und überwacht die Abladung und den Einbau.

Nicht enthalten im Angebot ist die Herstellung der Anschlüsse an den vorhandenen Regenwasserkanal. Ebenfalls nicht Bestandteil dieser Position ist der Einbau des Filters in die Regenwasserbehandlungsanlage (separate Position).

Vor dem Einbau der Anlage ist eine Werkstattzeichnung des Systems zur Freigabe durch den Auftraggeber vorzulegen.

LIEFERNACHWEIS:
Pecher Technik GmbH
Klinkerweg 5
40699 Erkrath
Tel. +49 2104 9396-884
Fax +49 2104 33153
Einheit: St

**1.5.30 Lieferung Regenwasserbehandlungsanlage FiltaPex® · standard BE 2200 x 5000**
Lieferung einer Regenwasserbehandlungsanlage des Typs FiltaPex® · standard BE 2200 x 5000 (lichte Innenmaße in mm) der Pecher Technik GmbH (Erkrath) gemäß Zeichnung als zweiteiliger Fertigteilstahlbetonbehälter, Festigkeitsklasse C 45/55, Expositionsklasse XA2, in stehender Schaltung erhärtet, mit integrierter Trennwand t = 150 mm.

Ausgelegt für Lastannahme Straßenverkehrslasten: Lastmodell LM 1 (früher SLW 60) gemäß DIN EN 1991-2 frei Baustelle liefern zum bauseitigem Anschluss an einen vorhandenen Regenwasserkanal.

- Schachtsohle aus Profilbeton geneigt (optional, führt zu größerer Schachthöhe)
- Dichtungsart: werkseitig eingebaute, beständige Elastomer-Rundschnurdichtung D=34 mm (NBR-Qualität, DIN 4060) für die sachgerechte Lastübertragung der verschraubten Behälterteile
- Betonabdeckplatte mit 2 Einstiegen DN 800 oder DN 1000, mit Aufkantung zur Aufnahme von Schachtbauteilen DN 800 oder DN 1000 nach DIN 4034-1
- lichte Höhe der Regenwasserbehandlungsanlage innen = rd. 2100 mm. Gesamthöhe der Anlage außen 2500 mm. (siehe auch Hinweis Behälterhöhe).
- vormontierte FiltaPex®-Ausrüstung zum späteren Einbau des Regenwasserfilters nach dem Setzen der Regenwasserbehandlungsanlage und dem Anschluss an das Regenwasserkanalnetz inkl. aller Befestigungsmaterialien
- Schachtunterteil  Grundfläche 2,60 x 4,00 m gemäß Zeichnung
- Anschlussöffnung für Zulaufkanal DN
'..........'
einschließlich passendem Anschluss (Mehrlippendichtung, Einbindering, Faserzementrohr etc..), Anschlusswinkel gemäß Plan bzw. Festlegung aufgrund der örtlichen Randbedingungen
- Anschlussöffnung für Ablaufkanal DN
'..........'
einschließlich passendem Anschluss (Mehrlippendichtung, Einbindering, Faserzementrohr etc..), Anschlusswinkel gemäß Plan bzw. Festlegung aufgrund der örtlichen Randbedingungen
- 1 Stück Edelstahl-Schachtleiter zum Einstieg in die Filterkammer inkl. Befestigungsmaterial, Breite = 300 mm oder (optional) 400 mm, Länge passend zum Schachtsystem inkl. zusätzlicher Aufbauten
- 1 Stück Edelstahl-Schachtleiter zum Einstieg in die Zulaufkammer inkl. Befestigungsmaterial, Breite = 400 mm, Länge passend zum Schachtsystem inkl. zusätzlicher Aufbauten, Leiter mit Fallschutzschiene bei lichten Schachttiefen über 5 m
- Anlagenbuch mit Betriebs-  und Wartungsanleitung für die Regenwasserbehandlungsanlage

Schachtabmessungen:
Deckelhöhe: (OK Gelände)  mNHN
UK Schachtunterteil
(OK Sauberkeitsschicht):  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile (auf Anfrage)

Der Einbau der Regenwasserbehandlungsanlage in die Baugrube sowie das Setzen der einzelnen Elemente, wird vom Schachthersteller durchgeführt. Der Schachthersteller organisiert den Transport und den Autokran und überwacht die Abladung und den Einbau.

Nicht enthalten im Angebot ist die Herstellung der Anschlüsse an den vorhandenen Regenwasserkanal. Ebenfalls nicht Bestandteil dieser Position ist der Einbau des Filters in die Regenwasserbehandlungsanlage (separate Position).

Vor dem Einbau der Anlage ist eine Werkstattzeichnung des Systems zur Freigabe durch den Auftraggeber vorzulegen.

LIEFERNACHWEIS:
Pecher Technik GmbH
Klinkerweg 5
40699 Erkrath
Tel. +49 2104 9396-884
Fax +49 2104 33153
Einheit: St

*Hinweis: HINWEIS*
--------------------------------------

Für den Einbau des Filters muss die Schachtanlage zuvor entleert und von evtl. Schmutz- und Erdeinträgen aus der Bauphase befreit sein. Ein evtl. Wasserzufluss zur Anlage muss abgesperrt sein. Die Einstiegsleitern müssen montiert sein, und die Zugänglichkeit zur Schachtanlage sowie der sichere Einstieg entsprechend den Unfallverhütungsvorschriften muss sichergestellt werden. Eine ggf. erforderliche Verkehrssicherung ist bauseits sicher zu stellen.

Das Filtersystem dient der effizienten Rückhaltung von im Niederschlagswasser enthaltenen Schmutzstoffen und ist für übliche Schmutzstoffkonzentrationen in Niederschlagsabflüssen von bebauten sowie befestigten Flächen konzipiert. Ein übermäßiger Stoffeintrag kann zu einer Verkürzung der Filterstandzeit führen, so dass der Filter früher als geplant ausgetauscht werden muss, um die Anforderungen an die Niederschlagswasserreinigung einzuhalten. Nach Einbau des Filters in die Anlage ist daher unbedingt zu vermeiden, dass baustellenbedingte Schmutzstoffe in übermäßigem Umfang in das Filtersystem gelangen. Der Einbau des Filters ist daher unbedingt auf den Baufortschritt abzustimmen und möglichst erst  vorzunehmen, wenn die Tiefbauarbeiten vor Ort abgeschlossen sind.

**1.5.40 Lieferung, Einbau und Inbetriebnahme des Regenwasserfilters für die Regenwasserbehandlungsanlage FiltaPex® · standard BE**
Lieferung, Einbau und Inbetriebnahme des Regenwasserfilters für die Regenwasserbehandlungsanlage FiltaPex® · standard BE
'..........'
.
 Lieferung und Einbau eines 3lagigen Regenwasserfilters nach dem Prinzip FiltaPex® der Pecher Technik GmbH aus einzelnen Filterpacks in die zuvor beschriebene Regenwasserbehandlungsanlage FiltaPex® · standard BE gemäß Herstellerangaben. Der Einbau erfolgt in die fertig gesetzte und an das Kanalisationssystem  angeschlossene Regenwasserbehandlungsanlage gemäß Hinweis.
Einheit: St

USt %: 19,00
